# Pauschale Erhaltung Bauwerke BAB - FR
Angebotsaufforderung (GAEB DA XML 3.2, DA83)
Projekt: A-P0209-00
Währung: EUR
Vergabeart: Öffentliche Ausschreibung
Auftraggeber: Autobahn GmbH des Bundes, Niederlassung Südwest (Stuttgart), Außenstelle Freiburg, AdB-NL Südwest, Ast.Freiburg, H.v.Stephan-Str.17, 79100 Freiburg, Heinrich-von-Stephan-Straße 17, 79100 Freiburg i.B., E-Mail fu-suw-csbf@autobahn.de
Erstellt mit: GXML Toolbox V3.3 R20230829, iTWO_64 V25.0.650, 30.04.2026

## 1 Reinigung Regenklärbecken Ergenzingen AM RW
Datum: 30.04.2026
WaGr: 99_99_01

### Abschnitt 00 Reinigung Regenklärbecken Ergenzingen AM RW

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Abfallnachweisverfahren

**00.01.0001 Abfallnachweisverf. durchführen gefähr. Abfälle*Vorl.ENW gef.Abf. Vorl. TPPgef.Abf.**
*** Pauschalposition
StL-Nr. 24802060133099
Abfallnachweisverfahren mit Dokumentation der
Verbleibskontrolle als Verfahrensbeteiligter nach
Unterlagen des AG durchführen.
Für Abfälle und Ausbaustoffe, die gefährliche
Stoffe gemäß AVV enthalten.
Vorlagen für Entsorgungsnachweise für Abfälle, die
gefährliche Stoffe enthalten einschließlich aller
erforderlichen Angaben zu den
Verfahrensbeteiligten, Deklarationsanalysen und
sonstiger Anlagen mittels eigenem eANV-Zugang nach
Unterlagen des AG erstellen und dem AG oder seinem
Bevollmächtigten zur weiteren Bearbeitung mittels
eANV übersenden.
Vorlagen für Begleitpapiere für Abfälle, die
gefährliche Stoffe enthalten nach Bedarf des AN
mittels eANV mit Angaben zu Zeitraum, Menge und
den beteiligten Beförderern und Entsorgern
erstellen und dem AG oder seinem Bevollmächtigten
zum Signieren mit zeitlichem Vorlauf nach
Unterlagen des AG übersenden.
Deklarationsanalysen 'werden vom AG bereitgestellt.'
Menge: 1,000 Psch

*Hinweis: Das Überstandswasser soll*
Das Überstandswasser soll überwiegend abgepumpt und in die Vorflut eingeleitet werden. Trübes und verschmutztes Überstandswasser soll hingegen in ein Tankfahrzeug gepumpt und abtransportiert werden.

#### Unterabschnitt 00.02 Überstandswasser

**00.02.0001 Abpumpen Überstandswasser**
Das Überstandswasser ist in den Ablauf des RKB dosiert abzupumpen.
Es ist oberflächennah in Abstimmung mit der Autobahnmeisterei so abzusaugen, dass möglichst wenig Schlamm aufgewirbelt wird. Das Abpumpen ist bei etwa 10 cm über dem Schlamm zu beenden. Dabei ist die abgepumpte Wassermenge mit Hilfe einer geeigneten Messeinrichtung (Wasseruhr) zu erfassen und nachzuweisen.
Das Überstandwasser ist aus dem Regenklärbecken in die Vorflut zu dosiert einzuleiten.
Menge: 175,000 m3

**00.02.0002 Abtransport Überstandwasser**
Das Überstandwasser ist aus dem Regenklärbecken in ein Tankfahrzeug abzupumpen.
Das Überstandwasser ist oberflächennah in Abstimmung mit der Autobahnmeisterei, so abzusaugen, dass möglichst wenig Schlamm aufgewirbelt wird. Dabei ist die abgepumpte Wassermenge mit Hilfe einer geeigneten Messeinrichtung nachvollziehbar zu erfassen und nachzuweisen.
Das abgesaugte Überstandwasser ist zum RKB Oberndorf zu fahren und dort dosiert in den Zulauf einzuleiten.
Einfache Fahrtstrecke ca. 33 km.
Menge: 75,000 m3

#### Unterabschnitt 00.03 Schlifbewuchs

**00.03.0001 Der Schilfbewuchs ist mit Geräten**
*** Pauschalposition
Der Schilfbewuchs ist mit Geräten nach Wahl des AN aus dem Regenklärbecken aufzunehmen und auf der befestigten Fläche neben dem Regenklärbecken abzulegen
Anschhließend ist der Schilfbewuchs mit Wasser
(hochdruck )vom Schlamm zu Reinigen. Der Schlamm und das Spülwasser ist in das Regenklärbecken zurückzuleiten.
Nach der Reinigung ist der Schilfbewuchs als Abfallschlüssel = 20 02 01 (biologisch abbaubare Abfälle) zu entsorgen.
Menge: 1,000 Psch

**00.03.0002 Entsorgung Schilf Nach der**
Entsorgung Schilf
Nach der Reinigung ist der Schlif mit Abfallschlüssel = 20 02 01 nach wahl des AN zu entsorgen.
Die Entsorgung ist durch Annahmescheine nachzuweisen.
Menge: 0,500 t

#### Unterabschnitt 00.04 Schlamm (Ge. Abfall), u. Reinigung

**00.04.0001 Gef. Abfall aus Anlagen ents. 13 05 08**Entwäss.- einr. Zuordnung AG*Andien. Unterl.AG Kosten Ent. eANV*Entsorg.NW geson.**
StL-Nr. 24802550744313
Gefährlichen Abfall aus Behandlungs- und
Betriebsanlagen nach Unterlagen des AG aufnehmen,
laden, zur Entsorgungsanlage befördern und
entsorgen. Abrechnung nach Wiegenachweisen.
Abfall = Abfallgemische aus Sandfanganlagen und
Wasserabscheidern. Abfallschlüssel = 13 05 08*.
Abfall aus Entwässerungseinrichtungen laden.
Maßgebender Parameter nach Unterlagen des AG.
Entsorgungsanlage mit Andienungspflicht nach
Unterlagen des AG.
Die Kosten und Gebühren der Abfallentsorgung und
die Bearbeitung im eANV trägt der AN.
Entsorgungsnachweis wird gesondert vergütet.
Menge: 250,000 t

**00.04.0002 Reinigung RKB**
*** Pauschalposition
Reinigung des gesamten Stahlbetonbecken sowie Geschiebefang, Pumpenschacht, Einlaufbereich und Überlaufbauwerk mit Wasserhochdruck.
Menge: 1,000 Psch

#### Unterabschnitt 00.05 Kanalreinigung

**00.05.0001 Entwässerungsleitung im Hochdruck-**
Entwässerungsleitung im Hochdruck- oder Vakuumspülverfahren reinigen. Räumgut vorentwässern.
Reinigung zur Vorbereitung auf die Kameradurchfahrung
bzw. Dichtheitsprüfung.
Rohr DN/ID '800-1100'

Rohr aus Beton.
Haltungslänge bis 30,00 m.
Verschmutzung bis 25 v.H. der Profilhöhe.
Kanalräumgut wird als Abfall = Abfallgemische aus Sandfanganlagen und Wasserabscheidern. Abfallschlüssel = 13 05 08* eingestuft.
Vergütung der Entsorgung erfolgt über Pos.00.04.0001.
Die Kosten und Gebühren der  Bearbeitung im eANV trägt der AN. Entsorgungsnachweis wird gesondert vergütet.
Menge: 100,000 m

**00.05.0002 Entwässerungsleitung im Hochdruck-**
Entwässerungsleitung im Hochdruck- oder Vakuumspülverfahren reinigen. Räumgut vorentwässern.
Reinigung zur Vorbereitung auf die Kameradurchfahrung
bzw. Dichtheitsprüfung.
Rohr DN/ID '300'

Rohr aus Beton.
Haltungslänge bis 30,00 m.
Verschmutzung bis 25 v.H. der Profilhöhe.
Kanalräumgut wird als Abfall = Abfallgemische aus Sandfanganlagen und Wasserabscheidern. Abfallschlüssel = 13 05 08* eingestuft.
Vergütung der Entsorgung erfolgt über Pos.00.04.0001.
Die Kosten und Gebühren der  Bearbeitung im eANV trägt der AN. Entsorgungsnachweis wird gesondert vergütet.
Menge: 20,000 m

#### Unterabschnitt 00.06 Schutzausrüstung nach DGUV

**00.06.0001 Schutzausrüstung nach DGUV**
*** Pauschalposition
Im Zuge der Beckenreinigung führt der AG nach Entleerung und Reinigung der RWB-Anlage eine Zustandsprüfung des Bauwerks(DIN 1076) und Vermessungsarbeiten durch. Von dem AN ist die Schutzausrüstung gemäß DGUV-Vorschriften für das Durchführen der Bauwerksprüfung mit erforderlichem Personal bereitzustellen,zu betrieben und zu bedienen und nach dem Arbeitseinsatz wieder zu entfernen.
Die DGUV-Regeln (DGUV-R 103-003, 103-004, 103-602 und verwiesene weiterführende Regeln und Vorschriften) für Arbeiten in umschlossenen Räumen von abwassertechnischen Anlagen ist anzuwenden. Der erforderliche Zeitaufwand ist mit 4  Stunden vor Ort angesetzt.
Der Reinigungstermin ist rechtzeitig mit dem AG abzustimmen.
Menge: 1,000 Psch
